# Módulo sanitario para inodoro suspendido

- Propiedad del archivo: CYPE Ingenieros S.A.
- Formato: FIEBDC-3/2016
- Programa: Generador de precios de la construcción. CYPE Ingenieros, S.A.
- Fecha: 11/03/2022
- Divisa: EUR
- Costes indirectos: 3 %
- IVA: 21 %

## S Señalización y equipamiento

### SA Aparatos sanitarios

#### SAI Inodoros

**SAI140** Ud Módulo sanitario para inodoro suspendido.
Módulo sanitario, de altura ajustable entre 1010 y 1080 mm, 480 mm de anchura y 108 mm de profundidad para inodoro suspendido, código de pedido 131.022.JL.5, "GEBERIT", formado por cisterna de polipropileno, descarga doble de 6-3 litros, ajustable a 4,5-3 litros, con conexión de suministro lateral; bastidor autoportante acabado pintado al horno; paneles laterales de aluminio acabado cepillado y panel frontal de vidrio templado de color Arena gris, con kit de conexión de suministro de 1/2", con llave de escuadra, extensión de codo de descarga, manguito adaptador para descarga de polietileno de alta densidad, junta de EPDM para manguito, manguito adaptador de polietileno de alta densidad, varillas roscadas para soporte de inodoro, kit de aislamiento acústico, fijaciones y aislamiento frente a la condensación, con manguito de descarga excéntrico de 7 cm, de polipropileno, de 90 mm de diámetro, código de pedido 131.108.11.1, juego de pasadores para los paneles laterales, de aluminio acabado cepillado, código de pedido 131.112.TA.1. instalación en superficie.
Incluye: Replanteo. Colocación y fijación del módulo sanitario. Conexión a la red de evacuación. Conexión a la red de agua fría. Montaje de accesorios y complementos. Comprobación de su correcto funcionamiento.
Criterio de medición de proyecto: Número de unidades previstas, según documentación gráfica de Proyecto.
Criterio de medición de obra: Se medirá el número de unidades realmente colocadas según especificaciones de Proyecto.

| Código | Ud | Descripción | Rendimiento | Precio | Importe |
|---|---|---|---|---|---|
| mt30geb500bb | Ud | Módulo sanitario, de altura ajustable entre 1010 y 1080 mm, 480 mm de anchura y 108 mm de profundidad para inodoro suspendido, código de pedido 131.022.JL.5, "GEBERIT", formado por cisterna de polipropileno, descarga doble de 6-3 litros, ajustable a 4,5-3 litros, con conexión de suministro lateral; bastidor autoportante acabado pintado al horno; paneles laterales de aluminio acabado cepillado y panel frontal de vidrio templado de color Arena gris, con kit de conexión de suministro de 1/2", con llave de escuadra, extensión de codo de descarga, manguito adaptador para descarga de polietileno de alta densidad, junta de EPDM para manguito, manguito adaptador de polietileno de alta densidad, varillas roscadas para soporte de inodoro, kit de aislamiento acústico, fijaciones y aislamiento frente a la condensación, para fijar al paramento. (material) | 1 | 932.4 | 932.400 |
| mt30geb512a | Ud | Manguito de descarga excéntrico de 7 cm, de polipropileno, de 90 mm de diámetro, código de pedido 131.108.11.1, "GEBERIT", con juntas de EPDM, para inodoro suspendido. (material) | 1 | 42.9 | 42.900 |
| mt30geb516a | Ud | Juego de pasadores para los paneles laterales, de aluminio acabado cepillado, código de pedido 131.112.TA.1, "GEBERIT". (material) | 1 | 42.1 | 42.100 |
| mo008 | h | Oficial 1ª fontanero. (mano de obra) | 1.15 | 20.48 | 23.552 |
| % | % | Costes directos complementarios | 2 % | 1040.952 | 20.819 |
|  |  | Costes directos |  |  | 1061.771 |
