# Bastidor empotrado para ducha

- Propiedad del archivo: CYPE INGENIEROS, S.A.
- Formato: FIEBDC-3/2002
- Divisa: EUR
- Costes indirectos: 3.00 %
- IVA: 21.00 %

## S Señalización y equipamiento

### SA Aparatos sanitarios

#### SAD Duchas

**SAD110** Ud Bastidor empotrado para ducha.
Bastidor premontado de acero galvanizado, de 530 mm de anchura, con sifón de pared, con perfiles de apoyo de acero galvanizado ajustables en altura entre 65 y 90 mm, para ducha, código de pedido 457.536.00.1, serie Kombifix "GEBERIT", con manguito de descarga de polietileno de alta densidad de 40 mm de diámetro, tapa de protección con babero y fijaciones, con embellecedor extraíble para facilitar las operaciones de limpieza, de acero inoxidable acabado cepillado, código de pedido 154.336.FW.1. Instalación empotrada en muro de fábrica.
Incluye: Replanteo. Colocación y fijación del bastidor. Conexión a la red de evacuación. Colocación del embellecedor. Comprobación de su correcto funcionamiento.
Criterio de medición de proyecto: Número de unidades previstas, según documentación gráfica de Proyecto.
Criterio de medición de obra: Se medirá el número de unidades realmente colocadas según especificaciones de Proyecto.

| Código | Ud | Descripción | Rendimiento | Precio | Importe |
|---|---|---|---|---|---|
| mt30geb085d | Ud | Bastidor premontado de acero galvanizado, de 530 mm de anchura, con sifón de pared, con perfiles de apoyo de acero galvanizado ajustables en altura entre 65 y 90 mm, para ducha, código de pedido 457.536.00.1, serie Kombifix "GEBERIT", con manguito de descarga de polietileno de alta densidad de 40 mm de diámetro, tapa de protección con babero y fijaciones, para empotrar en muro de fábrica o en tabique de placas de yeso. (material) | 1.000 | 439.90 | 439.90 |
| mt30geb044e | Ud | Embellecedor extraíble para facilitar las operaciones de limpieza, de acero inoxidable acabado cepillado, código de pedido 154.336.FW.1, "GEBERIT", de 320x50 mm, con filtro de pelos y hexágono interior para llave Allen, para sifón de pared para ducha. (material) | 1.000 | 143.50 | 143.50 |
| op00tal010 |  | Taladro. | 1.000 | 0.00 | 0.00 |
| op00ato010 |  | Atornillador. | 1.000 | 0.00 | 0.00 |
| mo008 | h | Oficial 1ª fontanero. (mano de obra) | 0.850 | 22.74 | 19.33 |
| % | % | Costes directos complementarios | 2 % | 602.73 | 12.05 |
|  |  | Costes directos |  |  | 614.78 |
