# Inodoro con tanque bajo, de porcelana sanitaria

- Propiedad del archivo: CYPE INGENIEROS, S.A.
- Formato: FIEBDC-3/2002
- Divisa: EUR
- Costes indirectos: 3.00 %
- IVA: 21.00 %

## S Señalización y equipamiento

### SA Aparatos sanitarios

#### SAI Inodoros

**SAI005** Ud Inodoro con tanque bajo, de porcelana sanitaria.
Taza de inodoro de tanque bajo, de porcelana sanitaria, acabado termoesmaltado, color blanco, código de pedido 200460000, serie iCon, modelo iCon "GEBERIT", de 355x635x400 mm, sin brida ni borde de descarga para facilitar la limpieza Rimfree, con cisterna de inodoro, de doble descarga, con conexión de suministro lateral o inferior, de porcelana sanitaria, acabado termoesmaltado, color blanco, código de pedido 229420000 y con asiento y tapa de inodoro, de Duroplast, código de pedido 574120000. Incluso llave de regulación, enlace de alimentación flexible y silicona para sellado de juntas.
Incluye: Replanteo. Colocación y fijación del aparato. Montaje del desagüe. Conexión a la red de evacuación. Montaje de la grifería. Conexión a la red de agua fría. Comprobación de su correcto funcionamiento. Sellado de juntas.
Criterio de medición de proyecto: Número de unidades previstas, según documentación gráfica de Proyecto.
Criterio de medición de obra: Se medirá el número de unidades realmente colocadas según especificaciones de Proyecto.

| Código | Ud | Descripción | Rendimiento | Precio | Importe |
|---|---|---|---|---|---|
| mt30sig130d | Ud | Taza de inodoro de tanque bajo, de porcelana sanitaria, acabado termoesmaltado, color blanco, código de pedido 200460000, serie iCon, modelo iCon "GEBERIT", de 355x635x400 mm, sin brida ni borde de descarga para facilitar la limpieza Rimfree, según UNE-EN 997, con elementos de fijación. (material) | 1.000 | 411.30 | 411.30 |
| mt30sig131ef | Ud | Cisterna de inodoro, de doble descarga, con conexión de suministro lateral o inferior, de porcelana sanitaria, acabado termoesmaltado, color blanco, código de pedido 229420000, serie iCon, modelo iCon "GEBERIT", de 375x145x425 mm, con juego de mecanismos de descarga doble de 6-4 litros, ajustable a 6-3 litros, según UNE-EN 997. (material) | 1.000 | 289.20 | 289.20 |
| mt30sig111dd | Ud | Asiento y tapa de inodoro, de Duroplast, código de pedido 574120000, serie iCon, modelo iCon "GEBERIT". (material) | 1.000 | 122.70 | 122.70 |
| mt30lla020 | Ud | Llave de regulación de 1/2", para inodoro, acabado cromado. (material) | 1.000 | 23.20 | 23.20 |
| mt38tew010a | Ud | Latiguillo flexible de 20 cm y 1/2" de diámetro. (material) | 1.000 | 8.00 | 8.00 |
| mt30www005 | Ud | Cartucho de 300 ml de silicona ácida monocomponente, fungicida, para sellado de juntas en ambientes húmedos. (material) | 0.012 | 7.50 | 0.09 |
| op00ato010 |  | Atornillador. | 1.000 | 0.00 | 0.00 |
| op00mar010 |  | Martillo. | 1.000 | 0.00 | 0.00 |
| op00tal010 |  | Taladro. | 1.000 | 0.00 | 0.00 |
| mo008 | h | Oficial 1ª fontanero. (mano de obra) | 1.500 | 22.74 | 34.11 |
| % | % | Costes directos complementarios | 2 % | 888.60 | 17.77 |
|  |  | Costes directos |  |  | 906.37 |
