# Urinario de porcelana sanitaria

- Propiedad del archivo: CYPE INGENIEROS, S.A.
- Formato: FIEBDC-3/2002
- Divisa: EUR
- Costes indirectos: 3.00 %
- IVA: 21.00 %

## S Señalización y equipamiento

### SA Aparatos sanitarios

#### SAU Urinarios

**SAU001** Ud Urinario de porcelana sanitaria.
Urinario de porcelana sanitaria, acabado termoesmaltado, color blanco, con alimentación y desagüe empotrados, código de pedido 500.254.01.1, serie Smyle "GEBERIT", de 325x300x580 mm, con brida de descarga, sifón antiolores oculto y fijación oculta, con juego de fijación de 2 piezas, código de pedido 551075000 y desagüe equipado con sifón de salida horizontal, de plástico, de 50 mm de diámetro, código de pedido 152.950.11.1. Incluso silicona para sellado de juntas.
Criterio de valoración económica: El precio no incluye la grifería.
Incluye: Replanteo. Colocación y fijación del aparato. Montaje del desagüe. Conexión a la red de evacuación. Comprobación de su correcto funcionamiento. Sellado de juntas.
Criterio de medición de proyecto: Número de unidades previstas, según documentación gráfica de Proyecto.
Criterio de medición de obra: Se medirá el número de unidades realmente colocadas según especificaciones de Proyecto.

| Código | Ud | Descripción | Rendimiento | Precio | Importe |
|---|---|---|---|---|---|
| mt30ssg310d | Ud | Urinario de porcelana sanitaria, acabado termoesmaltado, color blanco, con alimentación y desagüe empotrados, código de pedido 500.254.01.1, serie Smyle "GEBERIT", de 325x300x580 mm, con brida de descarga, sifón antiolores oculto y fijación oculta, según UNE 67001. (material) | 1.000 | 265.70 | 265.70 |
| mt30asg310d | Ud | Juego de fijación de 2 piezas, código de pedido 551075000, "GEBERIT", para urinario. (material) | 1.000 | 30.40 | 30.40 |
| mt30asg320d | Ud | Sifón de salida horizontal, de plástico, de 50 mm de diámetro, código de pedido 152.950.11.1 "GEBERIT", con junta elástica. (material) | 1.000 | 27.50 | 27.50 |
| mt30www005 | Ud | Cartucho de 300 ml de silicona ácida monocomponente, fungicida, para sellado de juntas en ambientes húmedos. (material) | 0.012 | 7.50 | 0.09 |
| op00ato010 |  | Atornillador. | 1.000 | 0.00 | 0.00 |
| op00mar010 |  | Martillo. | 1.000 | 0.00 | 0.00 |
| op00tal010 |  | Taladro. | 1.000 | 0.00 | 0.00 |
| mo008 | h | Oficial 1ª fontanero. (mano de obra) | 1.000 | 22.74 | 22.74 |
| % | % | Costes directos complementarios | 2 % | 346.43 | 6.93 |
|  |  | Costes directos |  |  | 353.36 |
