# Grifería electrónica para urinario

- Propiedad del archivo: CYPE INGENIEROS, S.A.
- Formato: FIEBDC-3/2002
- Divisa: EUR
- Costes indirectos: 3.00 %
- IVA: 21.00 %

## S Señalización y equipamiento

### SG Griferías

#### SGU Para urinarios

**SGU030** Ud Grifería electrónica para urinario.
Grifería electrónica formada por grifo electrónico para urinario, acabado cromado, alimentación por batería, con accionamiento de la descarga por infrarrojos, código de pedido 115.805.21.3, "GEBERIT", con control electrónico, tiempo de flujo ajustable, electroválvula, batería de litio de 6 V, sensor de infrarrojos, presión mínima 0,3 bar, presión máxima 10 bar, brida de conexión de 1/2" y fijaciones; instalación en superficie.
Incluye: Replanteo. Colocación. Conexionado. Comprobación de su correcto funcionamiento.
Criterio de medición de proyecto: Número de unidades previstas, según documentación gráfica de Proyecto.
Criterio de medición de obra: Se medirá el número de unidades realmente colocadas según especificaciones de Proyecto.

| Código | Ud | Descripción | Rendimiento | Precio | Importe |
|---|---|---|---|---|---|
| mt31geb080a | Ud | Grifo electrónico para urinario, acabado cromado, alimentación por batería, con accionamiento de la descarga por infrarrojos, código de pedido 115.805.21.3, "GEBERIT", con control electrónico, tiempo de flujo ajustable, electroválvula, batería de litio de 6 V, sensor de infrarrojos, presión mínima 0,3 bar, presión máxima 10 bar, brida de conexión de 1/2" y fijaciones. (material) | 1.000 | 472.00 | 472.00 |
| mt37www010 | Ud | Material auxiliar para instalaciones de fontanería. (material) | 1.000 | 1.40 | 1.40 |
| mo008 | h | Oficial 1ª fontanero. (mano de obra) | 0.500 | 22.74 | 11.37 |
| % | % | Costes directos complementarios | 2 % | 484.77 | 9.70 |
|  |  | Costes directos |  |  | 494.47 |
