# Bastidor empotrado para ducha

- Propiedad del archivo: CYPE Ingenieros S.A.
- Formato: FIEBDC-3/2016
- Programa: Generador de precios de la construcción. CYPE Ingenieros, S.A.
- Fecha: 03/07/2024
- Divisa: EUR
- Costes indirectos: 3 %
- IVA: 21 %

## S Señalización y equipamiento

### SA Aparatos sanitarios

#### SAD Duchas

**SAD110** Ud Bastidor empotrado para ducha.
Bastidor premontado de acero galvanizado, de 530 mm de anchura, con sifón de pared, con perfiles de apoyo de acero galvanizado ajustables en altura entre 65 y 90 mm, para ducha, código de pedido 457.536.00.1, serie Kombifix "GEBERIT", con manguito de descarga de polietileno de alta densidad de 40 mm de diámetro, tapa de protección con babero y fijaciones, con embellecedor extraíble para facilitar las operaciones de limpieza, de acero inoxidable acabado cepillado, código de pedido 154.336.FW.1. Instalación empotrada en muro de fábrica.
Incluye: Replanteo. Colocación y fijación del bastidor. Conexión a la red de evacuación. Colocación del embellecedor. Comprobación de su correcto funcionamiento.
Criterio de medición de proyecto: Número de unidades previstas, según documentación gráfica de Proyecto.
Criterio de medición de obra: Se medirá el número de unidades realmente colocadas según especificaciones de Proyecto.

| Código | Ud | Descripción | Rendimiento | Precio | Importe |
|---|---|---|---|---|---|
| mt30geb085d | Ud | Bastidor premontado de acero galvanizado, de 530 mm de anchura, con sifón de pared, con perfiles de apoyo de acero galvanizado ajustables en altura entre 65 y 90 mm, para ducha, código de pedido 457.536.00.1, serie Kombifix "GEBERIT", con manguito de descarga de polietileno de alta densidad de 40 mm de diámetro, tapa de protección con babero y fijaciones, para empotrar en muro de fábrica o en tabique de placas de yeso. (material) | 1 | 439.9 | 439.900 |
| mt30geb044e | Ud | Embellecedor extraíble para facilitar las operaciones de limpieza, de acero inoxidable acabado cepillado, código de pedido 154.336.FW.1, "GEBERIT", de 320x50 mm, con filtro de pelos y hexágono interior para llave Allen, para sifón de pared para ducha. (material) | 1 | 143.5 | 143.500 |
| mo008 | h | Oficial 1ª fontanero. (mano de obra) | 0.85 | 22.74 | 19.329 |
| % | % | Costes directos complementarios | 2 % | 602.729 | 12.055 |
|  |  | Costes directos |  |  | 614.784 |

## Recursos

**mt30geb085d** Ud Bastidor premontado de acero galvanizado
Datos técnicos: Coste energético 25.498 MJ; Emisión de CO2 2.229 kg
Residuos:
- embalaje: re150101 Envases de papel y cartón. (componente de residuo); rendimiento 0.083 kg; Código LER 15 01 01; Masa del elemento 1 kg; Volumen 0.001333 m3
