# Lavabo mural, de porcelana sanitaria

- Propiedad del archivo: CYPE Ingenieros S.A.
- Formato: FIEBDC-3/2016
- Programa: Generador de precios de la construcción. CYPE Ingenieros, S.A.
- Fecha: 03/07/2024
- Divisa: EUR
- Costes indirectos: 3 %
- IVA: 21 %

## S Señalización y equipamiento

### SA Aparatos sanitarios

#### SAL Lavabos

**SAL035** Ud Lavabo mural, de porcelana sanitaria.
Lavabo mural, de porcelana sanitaria, acabado termoesmaltado, color blanco, código de pedido 500.259.01.1, serie Smyle, modelo Smyle Square "GEBERIT", de 550x440x165 mm, con un orificio para la grifería, con válvula de desagüe de latón cromado, código de pedido 500.055.00.1, y juego de fijación de 2 piezas, código de pedido 500.121.00.1, y desagüe con sifón botella de ABS, acabado brillante imitación cromo, código de pedido 151.034.21.1. Incluso silicona para sellado de juntas.
Criterio de valoración económica: El precio no incluye la grifería.
Incluye: Replanteo. Colocación y fijación del aparato. Montaje del desagüe. Conexión a la red de evacuación. Comprobación de su correcto funcionamiento. Sellado de juntas.
Criterio de medición de proyecto: Número de unidades previstas, según documentación gráfica de Proyecto.
Criterio de medición de obra: Se medirá el número de unidades realmente colocadas según especificaciones de Proyecto.

| Código | Ud | Descripción | Rendimiento | Precio | Importe |
|---|---|---|---|---|---|
| mt30ssg025aa | Ud | Lavabo mural, de porcelana sanitaria, acabado termoesmaltado, color blanco, código de pedido 500.259.01.1, serie Smyle, modelo Smyle Square "GEBERIT", de 550x440x165 mm, con un orificio para la grifería, según UNE 67001. (material) | 1 | 132 | 132.000 |
| mt30asg010d | Ud | Válvula de desagüe de latón cromado, código de pedido 500.055.00.1, "GEBERIT", de 60 mm de longitud, con tapón de desagüe integrado exterior con botón de accionamiento. (material) | 1 | 57.4 | 57.400 |
| mt30asg040d | Ud | Juego de fijación de 2 piezas, código de pedido 500.121.00.1, "GEBERIT", para lavabo. (material) | 1 | 13.7 | 13.700 |
| mt30asg070ec | Ud | Sifón botella de ABS, acabado brillante imitación cromo, código de pedido 151.034.21.1, "GEBERIT", con salida de 32 mm de diámetro exterior, para lavabo, con embellecedor. (material) | 1 | 48.7 | 48.700 |
| mt30www005 | Ud | Cartucho de 300 ml de silicona ácida monocomponente, fungicida, para sellado de juntas en ambientes húmedos. (material) | 0.012 | 7.5 | 0.090 |
| mo008 | h | Oficial 1ª fontanero. (mano de obra) | 1.5 | 22.74 | 34.110 |
| % | % | Costes directos complementarios | 2 % | 286.000 | 5.720 |
|  |  | Costes directos |  |  | 291.720 |

Residuos:
- colocación: mt30asg070ec; factor de residuo 0.0217454
- colocación: mt30www005 Cartucho de 300 ml de silicona ácida monocomponente, fungicida, para sellado de juntas en ambientes húmedos; factor de residuo 0.06

## Recursos

**mt30asg010d** Ud Válvula de desagüe de latón cromado
Datos técnicos: Coste energético 96.674 MJ; Emisión de CO2 6.551 kg
Residuos:
- embalaje: re150101 Envases de papel y cartón. (componente de residuo); rendimiento 0.072 kg; Código LER 15 01 01; Masa del elemento 1 kg; Volumen 0.001333 m3

**mt30asg040d** Ud Juego de fijación de 2 piezas, código de pedido 500.121.00.1, "GEBERIT", para lavabo
Datos técnicos: Coste energético 1.579 MJ; Emisión de CO2 1.304 kg
Residuos:
- embalaje: re150101 Envases de papel y cartón; rendimiento 1.463 kg

**mt30asg070ec** Ud Sifón botella de ABS
Datos técnicos: Coste energético 20.947 MJ; Emisión de CO2 1.072 kg; Código LER 17 02 03; Masa del elemento 0.216 kg; Volumen 0.00036 m3
Residuos:
- embalaje: re150101 Envases de papel y cartón; rendimiento 0.039 kg

**mt30www005** Ud Cartucho de 300 ml de silicona ácida monocomponente, fungicida, para sellado de juntas en ambientes húmedos
Datos técnicos: Coste energético 87.088 MJ; Emisión de CO2 3.667 kg; Código LER 17 09 04; Masa del elemento 0.45 kg; Volumen 0.0003 m3
Residuos:
- embalaje: re170203 Plástico. (componente de residuo); rendimiento 0.1 kg; Código LER 17 02 03; Masa del elemento 1 kg; Volumen 0.001667 m3
