# Grifería electrónica para lavabo, "GEBERIT"

- Propiedad del archivo: CYPE Ingenieros S.A.
- Formato: FIEBDC-3/2016
- Programa: Generador de precios de la construcción. CYPE Ingenieros, S.A.
- Fecha: 03/07/2024
- Divisa: EUR
- Costes indirectos: 3 %
- IVA: 21 %

## S Señalización y equipamiento

### SG Griferías

#### SGL Para lavabos

**SGL040** Ud Grifería electrónica para lavabo, "GEBERIT".
Grifería electrónica formada por grifo electrónico de encimera, antivandálico, para lavabo, de latón color negro acabado mate de fácil limpieza, alimentación a través de la red eléctrica, con accionamiento de la descarga por infrarrojos, código de pedido 116.182.14.1, serie Piave "GEBERIT", de 5 l/min de caudal, con control electrónico, mezclador, fuente de alimentación de 230/4,5 V, latiguillo flexible, válvula antirretorno, filtros de cesta, sensor de infrarrojos, aireador, llave para aireador y fijaciones.
Incluye: Replanteo. Colocación del grifo. Montaje de accesorios y complementos. Conexionado. Comprobación de su correcto funcionamiento.
Criterio de medición de proyecto: Número de unidades previstas, según documentación gráfica de Proyecto.
Criterio de medición de obra: Se medirá el número de unidades realmente colocadas según especificaciones de Proyecto.

| Código | Ud | Descripción | Rendimiento | Precio | Importe |
|---|---|---|---|---|---|
| mt31geb015a | Ud | Grifo electrónico de encimera, antivandálico, para lavabo, de latón color negro acabado mate de fácil limpieza, alimentación a través de la red eléctrica, con accionamiento de la descarga por infrarrojos, código de pedido 116.182.14.1, serie Piave "GEBERIT", de 5 l/min de caudal, con control electrónico, mezclador, fuente de alimentación de 230/4,5 V, latiguillo flexible, válvula antirretorno, filtros de cesta, sensor de infrarrojos, aireador, llave para aireador y fijaciones. (material) | 1 | 783.9 | 783.900 |
| mt37www010 | Ud | Material auxiliar para instalaciones de fontanería. (material) | 1 | 1.4 | 1.400 |
| mo008 | h | Oficial 1ª fontanero. (mano de obra) | 0.5 | 22.74 | 11.370 |
| % | % | Costes directos complementarios | 2 % | 796.670 | 15.933 |
|  |  | Costes directos |  |  | 812.603 |
