# Canaleta de drenaje para ducha de obra

- Propiedad del archivo: CYPE INGENIEROS, S.A.
- Formato: FIEBDC-3/2002
- Divisa: EUR
- Costes indirectos: 3.00 %
- IVA: 21.00 %

## I Instalaciones

### IS Evacuación de aguas

#### ISD Derivaciones individuales

**ISD010** Ud Canaleta de drenaje para ducha de obra.
Canaleta de drenaje recortable de acero inoxidable acabado cepillado, de 43 mm de anchura y longitud entre 300 y 900 mm, de salida vertical con embellecedor de acero inoxidable de color negro, código de pedido 154.450.00.1, serie CleanLine20 "GEBERIT", de fácil limpieza, con kit de instalación, código de pedido 154.152.00.1, "GEBERIT", para desagüe de ducha de obra.
Incluye: Montaje, conexionado y comprobación de su correcto funcionamiento. Realización de pruebas de servicio.
Criterio de medición de proyecto: Número de unidades previstas, según documentación gráfica de Proyecto.
Criterio de medición de obra: Se medirá el número de unidades realmente ejecutadas según especificaciones de Proyecto.

| Código | Ud | Descripción | Rendimiento | Precio | Importe |
|---|---|---|---|---|---|
| mt15geb030aa | Ud | Canaleta de drenaje recortable de acero inoxidable acabado cepillado, de 43 mm de anchura y longitud entre 300 y 900 mm, de salida vertical con embellecedor de acero inoxidable de color negro, código de pedido 154.450.00.1, serie CleanLine20 "GEBERIT", de fácil limpieza, apta para recibir un pavimento de 8 a 35 mm de espesor, con filtro de pelos, tubo de entrada con anillo de compensación, 2 piezas terminales enchufables y ventosa. (material) | 1.000 | 355.50 | 355.50 |
| mt15geb010a | Ud | Kit de instalación, código de pedido 154.152.00.1, "GEBERIT", para canaleta de drenaje gama CleanLine, para una altura de instalación de 65 a 90 mm, con tapa de protección con borde de referencia, sifón de polietileno de alta densidad (PEAD/HDPE) de 40 mm de diámetro y 30 mm de altura, y fijaciones. (material) | 1.000 | 234.90 | 234.90 |
| mo008 | h | Oficial 1ª fontanero. (mano de obra) | 0.162 | 22.74 | 3.68 |
| mo107 | h | Ayudante fontanero. (mano de obra) | 0.081 | 20.98 | 1.70 |
| % | % | Costes directos complementarios | 2 % | 595.78 | 11.92 |
|  |  | Costes directos |  |  | 607.70 |
