# Bañera acrílica

- Propiedad del archivo: CYPE INGENIEROS, S.A.
- Formato: FIEBDC-3/2002
- Divisa: EUR
- Costes indirectos: 3.00 %
- IVA: 21.00 %

## S Señalización y equipamiento

### SA Aparatos sanitarios

#### SAB Bañeras

**SAB005** Ud Bañera acrílica.
Bañera rectangular acrílica, color blanco, acabado mate, con orificio de desagüe en un lateral de 52 mm de diámetro, código de pedido 554.001.01.1, serie Soana "GEBERIT", de 700x1600x450 mm. Incluso silicona para sellado de juntas.
Criterio de valoración económica: El precio no incluye la grifería.
Incluye: Replanteo. Colocación y fijación del aparato. Montaje del desagüe. Conexión a la red de evacuación. Comprobación de su correcto funcionamiento. Sellado de juntas.
Criterio de medición de proyecto: Número de unidades previstas, según documentación gráfica de Proyecto.
Criterio de medición de obra: Se medirá el número de unidades realmente colocadas según especificaciones de Proyecto.

| Código | Ud | Descripción | Rendimiento | Precio | Importe |
|---|---|---|---|---|---|
| mt30bsg010kh | Ud | Bañera rectangular acrílica, color blanco, acabado mate, con orificio de desagüe en un lateral de 52 mm de diámetro, código de pedido 554.001.01.1, serie Soana "GEBERIT", de 700x1600x450 mm, con pies regulables. (material) | 1.000 | 561.10 | 561.10 |
| mt30dba020 | Ud | Desagüe automático de latón-cobre para bañera, acabado cromado. (material) | 1.000 | 126.08 | 126.08 |
| mt30www005 | Ud | Cartucho de 300 ml de silicona ácida monocomponente, fungicida, para sellado de juntas en ambientes húmedos. (material) | 0.036 | 7.50 | 0.27 |
| mo008 | h | Oficial 1ª fontanero. (mano de obra) | 1.359 | 22.74 | 30.90 |
| % | % | Costes directos complementarios | 2 % | 718.35 | 14.37 |
|  |  | Costes directos |  |  | 732.72 |
