# Bidé de porcelana sanitaria

- Propiedad del archivo: CYPE INGENIEROS, S.A.
- Formato: FIEBDC-3/2002
- Divisa: EUR
- Costes indirectos: 3.00 %
- IVA: 21.00 %

## S Señalización y equipamiento

### SA Aparatos sanitarios

#### SAE Bidés

**SAE005** Ud Bidé de porcelana sanitaria.
Bidé, de porcelana sanitaria, acabado termoesmaltado, color blanco, código de pedido 500.603.01.2, serie Acanto "GEBERIT", de 350x510x425 mm, con un orificio para la grifería y rebosadero, con válvula de desagüe de latón cromado, código de pedido 500.087.00.1, y desagüe, color blanco. Incluso elementos de fijación y silicona para sellado de juntas.
Criterio de valoración económica: El precio no incluye la grifería.
Incluye: Replanteo. Colocación y fijación del aparato. Montaje del desagüe. Conexión a la red de evacuación. Comprobación de su correcto funcionamiento. Sellado de juntas.
Criterio de medición de proyecto: Número de unidades previstas, según documentación gráfica de Proyecto.
Criterio de medición de obra: Se medirá el número de unidades realmente colocadas según especificaciones de Proyecto.

| Código | Ud | Descripción | Rendimiento | Precio | Importe |
|---|---|---|---|---|---|
| mt30sng220d | Ud | Bidé, de porcelana sanitaria, acabado termoesmaltado, color blanco, código de pedido 500.603.01.2, serie Acanto "GEBERIT", de 350x510x425 mm, con un orificio para la grifería y rebosadero, según UNE 67001, con elementos de fijación, para adosar a la pared. (material) | 1.000 | 321.30 | 321.30 |
| mt30asg011d | Ud | Válvula de desagüe de latón cromado, código de pedido 500.087.00.1, "GEBERIT", de 60 mm de longitud, con tapón de desagüe integrado interior con botón de accionamiento. (material) | 1.000 | 25.90 | 25.90 |
| mt36www005a | Ud | Acoplamiento a pared acodado con plafón, de PVC, serie B, color blanco, para evacuación de aguas residuales (a baja y alta temperatura) en el interior de los edificios, enlace mixto de 1 1/4"x40 mm de diámetro, según UNE-EN 1329-1. (material) | 1.000 | 5.29 | 5.29 |
| mt30www005 | Ud | Cartucho de 300 ml de silicona ácida monocomponente, fungicida, para sellado de juntas en ambientes húmedos. (material) | 0.012 | 7.50 | 0.09 |
| op00ato010 |  | Atornillador. | 1.000 | 0.00 | 0.00 |
| op00mar010 |  | Martillo. | 1.000 | 0.00 | 0.00 |
| op00tal010 |  | Taladro. | 1.000 | 0.00 | 0.00 |
| mo008 | h | Oficial 1ª fontanero. (mano de obra) | 1.132 | 22.74 | 25.74 |
| % | % | Costes directos complementarios | 2 % | 378.32 | 7.57 |
|  |  | Costes directos |  |  | 385.89 |
