# Lavabo mural, de arcilla refractaria

- Propiedad del archivo: CYPE INGENIEROS, S.A.
- Formato: FIEBDC-3/2002
- Divisa: EUR
- Costes indirectos: 3.00 %
- IVA: 21.00 %

## S Señalización y equipamiento

### SA Aparatos sanitarios

#### SAL Lavabos

**SAL033** Ud Lavabo mural, de arcilla refractaria.
Lavabo mural, de arcilla refractaria, acabado termoesmaltado KeraTect, color blanco, código de pedido 505.020.01.6, serie ONE "GEBERIT", de 500x410x142 mm, con un orificio para la grifería, con válvula de desagüe de latón cromado, código de pedido 500.050.21.1, y juego de fijación de 2 piezas, código de pedido 500.121.00.1, y desagüe con pieza de conexión para desagüe, de plástico, de accionamiento por palanca, de longitud y altura ajustables, código de pedido 152.018.00.1, Clou y sifón botella de ABS, acabado brillante imitación cromo, código de pedido 151.034.21.1. Incluso silicona para sellado de juntas.
Criterio de valoración económica: El precio no incluye la grifería.
Incluye: Replanteo. Colocación y fijación del aparato. Montaje del desagüe. Conexión a la red de evacuación. Comprobación de su correcto funcionamiento. Sellado de juntas.
Criterio de medición de proyecto: Número de unidades previstas, según documentación gráfica de Proyecto.
Criterio de medición de obra: Se medirá el número de unidades realmente colocadas según especificaciones de Proyecto.

| Código | Ud | Descripción | Rendimiento | Precio | Importe |
|---|---|---|---|---|---|
| mt30sog040gg | Ud | Lavabo mural, de arcilla refractaria, acabado termoesmaltado KeraTect, color blanco, código de pedido 505.020.01.6, serie ONE "GEBERIT", de 500x410x142 mm, con un orificio para la grifería, según UNE 67001, con tapa de desagüe con filtro de pelos, con fijación magnética. (material) | 1.000 | 264.40 | 264.40 |
| mt30asg040d | Ud | Juego de fijación de 2 piezas, código de pedido 500.121.00.1, "GEBERIT", para lavabo. (material) | 1.000 | 13.70 | 13.70 |
| mt30asg020d | Ud | Pieza de conexión para desagüe, de plástico, de accionamiento por palanca, de longitud y altura ajustables, código de pedido 152.018.00.1, Clou, "GEBERIT", de 1 1/4", con válvula de desagüe, palanca de accionamiento y tapón de desagüe, para aparato sanitario sin rebosadero. (material) | 1.000 | 85.90 | 85.90 |
| mt30asg070ec | Ud | Sifón botella de ABS, acabado brillante imitación cromo, código de pedido 151.034.21.1, "GEBERIT", con salida de 32 mm de diámetro exterior, para lavabo, con embellecedor. (material) | 1.000 | 48.70 | 48.70 |
| mt30www005 | Ud | Cartucho de 300 ml de silicona ácida monocomponente, fungicida, para sellado de juntas en ambientes húmedos. (material) | 0.012 | 7.50 | 0.09 |
| op00tal010 |  | Taladro. | 1.000 | 0.00 | 0.00 |
| op00mar010 |  | Martillo. | 1.000 | 0.00 | 0.00 |
| op00ato010 |  | Atornillador. | 1.000 | 0.00 | 0.00 |
| mo008 | h | Oficial 1ª fontanero. (mano de obra) | 1.699 | 22.74 | 38.64 |
| % | % | Costes directos complementarios | 2 % | 451.43 | 9.03 |
|  |  | Costes directos |  |  | 460.46 |
