# Lavabo con semipedestal, de porcelana sanitaria

- Propiedad del archivo: CYPE INGENIEROS, S.A.
- Formato: FIEBDC-3/2002
- Divisa: EUR
- Costes indirectos: 3.00 %
- IVA: 21.00 %

## S Señalización y equipamiento

### SA Aparatos sanitarios

#### SAL Lavabos

**SAL042** Ud Lavabo con semipedestal, de porcelana sanitaria.
Lavabo mural, de porcelana sanitaria, acabado termoesmaltado, color blanco, código de pedido 500.315.01.1, serie Selnova "GEBERIT", de 550x440x180 mm, con un orificio para la grifería y rebosadero, con válvula de desagüe de latón cromado, código de pedido 500.055.00.1, y juego de fijación de 2 piezas, código de pedido 500.121.00.1, con semipedestal de lavabo, de porcelana sanitaria, acabado termoesmaltado, color blanco, código de pedido 500.329.01.1, serie Selnova, y desagüe con sifón botella de ABS, acabado brillante imitación cromo, código de pedido 151.034.21.1. Incluso silicona para sellado de juntas.
Criterio de valoración económica: El precio no incluye la grifería.
Incluye: Replanteo. Colocación y fijación del aparato. Montaje del desagüe. Conexión a la red de evacuación. Comprobación de su correcto funcionamiento. Sellado de juntas.
Criterio de medición de proyecto: Número de unidades previstas, según documentación gráfica de Proyecto.
Criterio de medición de obra: Se medirá el número de unidades realmente colocadas según especificaciones de Proyecto.

| Código | Ud | Descripción | Rendimiento | Precio | Importe |
|---|---|---|---|---|---|
| mt30seg020a | Ud | Lavabo mural, de porcelana sanitaria, acabado termoesmaltado, color blanco, código de pedido 500.315.01.1, serie Selnova "GEBERIT", de 550x440x180 mm, con un orificio para la grifería y rebosadero, según UNE 67001. (material) | 1.000 | 83.10 | 83.10 |
| mt30asg010d | Ud | Válvula de desagüe de latón cromado, código de pedido 500.055.00.1, "GEBERIT", de 60 mm de longitud, con tapón de desagüe integrado exterior con botón de accionamiento. (material) | 1.000 | 57.40 | 57.40 |
| mt30asg040d | Ud | Juego de fijación de 2 piezas, código de pedido 500.121.00.1, "GEBERIT", para lavabo. (material) | 1.000 | 13.70 | 13.70 |
| mt30seg021d | Ud | Semipedestal de lavabo, de porcelana sanitaria, acabado termoesmaltado, color blanco, código de pedido 500.329.01.1, serie Selnova "GEBERIT", de 275x285x325 mm, incluso elementos de fijación. (material) | 1.000 | 60.50 | 60.50 |
| mt30asg070ec | Ud | Sifón botella de ABS, acabado brillante imitación cromo, código de pedido 151.034.21.1, "GEBERIT", con salida de 32 mm de diámetro exterior, para lavabo, con embellecedor. (material) | 1.000 | 48.70 | 48.70 |
| mt30www005 | Ud | Cartucho de 300 ml de silicona ácida monocomponente, fungicida, para sellado de juntas en ambientes húmedos. (material) | 0.012 | 7.50 | 0.09 |
| op00tal010 |  | Taladro. | 1.000 | 0.00 | 0.00 |
| op00mar010 |  | Martillo. | 1.000 | 0.00 | 0.00 |
| op00ato010 |  | Atornillador. | 1.000 | 0.00 | 0.00 |
| mo008 | h | Oficial 1ª fontanero. (mano de obra) | 1.699 | 22.74 | 38.64 |
| % | % | Costes directos complementarios | 2 % | 302.13 | 6.04 |
|  |  | Costes directos |  |  | 308.17 |
