# Bastidor empotrado para lavabo mural

- Propiedad del archivo: CYPE INGENIEROS, S.A.
- Formato: FIEBDC-3/2002
- Divisa: EUR
- Costes indirectos: 3.00 %
- IVA: 21.00 %

## S Señalización y equipamiento

### SA Aparatos sanitarios

#### SAL Lavabos

**SAL100** Ud Bastidor empotrado para lavabo mural.
Instalación empotrada en muro de fábrica de bastidor premontado de acero galvanizado, de profundidad ajustable entre 80 y 190 mm, 350 mm de anchura y 335 mm de altura, para grifo de encimera, para lavabo mural, código de pedido 457.408.00.5, serie Kombifix "GEBERIT", con, codo de desagüe de polietileno de alta densidad de 50 mm de diámetro, junta, varillas roscadas para soporte de lavabo mural y fijaciones.
Incluye: Replanteo. Colocación y fijación. Conexión a la red de evacuación. Comprobación de su correcto funcionamiento.
Criterio de medición de proyecto: Número de unidades previstas, según documentación gráfica de Proyecto.
Criterio de medición de obra: Se medirá el número de unidades realmente colocadas según especificaciones de Proyecto.

| Código | Ud | Descripción | Rendimiento | Precio | Importe |
|---|---|---|---|---|---|
| mt30geb070a | Ud | Bastidor premontado de acero galvanizado, de profundidad ajustable entre 80 y 190 mm, 350 mm de anchura y 335 mm de altura, para grifo de encimera, para lavabo mural, código de pedido 457.408.00.5, serie Kombifix "GEBERIT", con, codo de desagüe de polietileno de alta densidad de 50 mm de diámetro, junta, varillas roscadas para soporte de lavabo mural y fijaciones, para empotrar en muro de fábrica. (material) | 1.000 | 168.00 | 168.00 |
| op00tal010 |  | Taladro. | 1.000 | 0.00 | 0.00 |
| op00ato010 |  | Atornillador. | 1.000 | 0.00 | 0.00 |
| mo008 | h | Oficial 1ª fontanero. (mano de obra) | 0.566 | 22.74 | 12.87 |
| % | % | Costes directos complementarios | 2 % | 180.87 | 3.62 |
|  |  | Costes directos |  |  | 184.49 |
