# Urinario de porcelana sanitaria, funcionamiento sin agua

- Propiedad del archivo: CYPE INGENIEROS, S.A.
- Formato: FIEBDC-3/2002
- Divisa: EUR
- Costes indirectos: 3.00 %
- IVA: 21.00 %

## S Señalización y equipamiento

### SA Aparatos sanitarios

#### SAU Urinarios

**SAU002** Ud Urinario de porcelana sanitaria, funcionamiento sin agua.
Urinario de porcelana sanitaria, acabado termoesmaltado KeraTect, color blanco, funcionamiento sin agua, código de pedido 501.657.00.8, serie Narva "GEBERIT", de 330x300x600 mm, sin borde de descarga y de fácil mantenimiento y limpieza. Incluso y silicona para sellado de juntas.
Incluye: Replanteo. Colocación y fijación del aparato. Montaje del desagüe. Conexión a la red de evacuación. Comprobación de su correcto funcionamiento. Sellado de juntas.
Criterio de medición de proyecto: Número de unidades previstas, según documentación gráfica de Proyecto.
Criterio de medición de obra: Se medirá el número de unidades realmente colocadas según especificaciones de Proyecto.

| Código | Ud | Descripción | Rendimiento | Precio | Importe |
|---|---|---|---|---|---|
| mt30uge210d | Ud | Urinario de porcelana sanitaria, acabado termoesmaltado KeraTect, color blanco, funcionamiento sin agua, código de pedido 501.657.00.8, serie Narva "GEBERIT", de 330x300x600 mm, sin borde de descarga y de fácil mantenimiento y limpieza, con fijaciones, sifón híbrido, tamiz de desagüe y elementos de conexión a desagüe. (material) | 1.000 | 434.10 | 434.10 |
| mt30www005 | Ud | Cartucho de 300 ml de silicona ácida monocomponente, fungicida, para sellado de juntas en ambientes húmedos. (material) | 0.012 | 7.50 | 0.09 |
| op00ato010 |  | Atornillador. | 1.000 | 0.00 | 0.00 |
| op00mar010 |  | Martillo. | 1.000 | 0.00 | 0.00 |
| op00tal010 |  | Taladro. | 1.000 | 0.00 | 0.00 |
| mo008 | h | Oficial 1ª fontanero. (mano de obra) | 1.472 | 22.74 | 33.47 |
| % | % | Costes directos complementarios | 2 % | 467.66 | 9.35 |
|  |  | Costes directos |  |  | 477.01 |
