# Grifería electrónica para lavabo, "GEBERIT"

- Propiedad del archivo: CYPE INGENIEROS, S.A.
- Formato: FIEBDC-3/2002
- Divisa: EUR
- Costes indirectos: 3.00 %
- IVA: 21.00 %

## S Señalización y equipamiento

### SG Griferías

#### SGL Para lavabos

**SGL040** Ud Grifería electrónica para lavabo, "GEBERIT".
Grifería electrónica formada por grifo electrónico de encimera, antivandálico, para lavabo, de latón color negro acabado mate de fácil limpieza, alimentación a través de la red eléctrica, con accionamiento de la descarga por infrarrojos, código de pedido 116.182.14.1, serie Piave "GEBERIT", de 5 l/min de caudal, con control electrónico, mezclador, fuente de alimentación de 230/4,5 V, latiguillo flexible, válvula antirretorno, filtros de cesta, sensor de infrarrojos, aireador, llave para aireador y fijaciones.
Incluye: Replanteo. Colocación del grifo. Montaje de accesorios y complementos. Conexionado. Comprobación de su correcto funcionamiento.
Criterio de medición de proyecto: Número de unidades previstas, según documentación gráfica de Proyecto.
Criterio de medición de obra: Se medirá el número de unidades realmente colocadas según especificaciones de Proyecto.

| Código | Ud | Descripción | Rendimiento | Precio | Importe |
|---|---|---|---|---|---|
| mt31geb015a | Ud | Grifo electrónico de encimera, antivandálico, para lavabo, de latón color negro acabado mate de fácil limpieza, alimentación a través de la red eléctrica, con accionamiento de la descarga por infrarrojos, código de pedido 116.182.14.1, serie Piave "GEBERIT", de 5 l/min de caudal, con control electrónico, mezclador, fuente de alimentación de 230/4,5 V, latiguillo flexible, válvula antirretorno, filtros de cesta, sensor de infrarrojos, aireador, llave para aireador y fijaciones. (material) | 1.000 | 783.90 | 783.90 |
| mt37www010 | Ud | Material auxiliar para instalaciones de fontanería. (material) | 1.000 | 1.40 | 1.40 |
| mo008 | h | Oficial 1ª fontanero. (mano de obra) | 0.566 | 22.74 | 12.87 |
| % | % | Costes directos complementarios | 2 % | 798.17 | 15.96 |
|  |  | Costes directos |  |  | 814.13 |
