# Sumidero para ducha de obra

- Propiedad del archivo: CYPE Ingenieros S.A.
- Formato: FIEBDC-3/2016
- Programa: Generador de precios de la construcción. CYPE Ingenieros, S.A.
- Fecha: 03/07/2024
- Divisa: EUR
- Costes indirectos: 3 %
- IVA: 21 %

## I Instalaciones

### IS Evacuación de aguas

#### ISD Derivaciones individuales

**ISD009** Ud Sumidero para ducha de obra.
Sumidero sifónico, código de pedido 154.052.00.1, "GEBERIT", con lámina impermeabilizante flexible, tapa de protección con borde de referencia, filtro de pelos, marco de rejilla con anillo de compensación, rejilla, sifón de 40 mm de diámetro y 30 mm de altura, con rejilla de acero inoxidable con tornillos vistos, de 80x80x5 mm, código de pedido 154.310.00.1, para desagüe de ducha de obra.
Incluye: Montaje, conexionado y comprobación de su correcto funcionamiento. Realización de pruebas de servicio.
Criterio de medición de proyecto: Número de unidades previstas, según documentación gráfica de Proyecto.
Criterio de medición de obra: Se medirá el número de unidades realmente ejecutadas según especificaciones de Proyecto.

| Código | Ud | Descripción | Rendimiento | Precio | Importe |
|---|---|---|---|---|---|
| mt15geb110a | Ud | Sumidero sifónico, código de pedido 154.052.00.1, "GEBERIT", con lámina impermeabilizante flexible, tapa de protección con borde de referencia, filtro de pelos, marco de rejilla con anillo de compensación, rejilla, sifón de 40 mm de diámetro y 30 mm de altura, para una altura de instalación de 65 a 90 mm, con fijaciones. (material) | 1 | 185.9 | 185.900 |
| mt15geb120a | Ud | Rejilla de acero inoxidable con tornillos vistos, de 80x80x5 mm, código de pedido 154.310.00.1, "GEBERIT". (material) | 1 | 31.7 | 31.700 |
| mo008 | h | Oficial 1ª fontanero. (mano de obra) | 0.702 | 22.74 | 15.963 |
| mo107 | h | Ayudante fontanero. (mano de obra) | 0.351 | 20.98 | 7.364 |
| % | % | Costes directos complementarios | 2 % | 240.927 | 4.819 |
|  |  | Costes directos |  |  | 245.746 |
