# Plato de ducha de resina

- Propiedad del archivo: CYPE Ingenieros S.A.
- Formato: FIEBDC-3/2016
- Programa: Generador de precios de la construcción. CYPE Ingenieros, S.A.
- Fecha: 03/07/2024
- Divisa: EUR
- Costes indirectos: 3 %
- IVA: 21 %

## S Señalización y equipamiento

### SA Aparatos sanitarios

#### SAD Duchas

**SAD025** Ud Plato de ducha de resina.
Plato de ducha cuadrado, de resina, color blanco, acabado mate imitación piedra, con fondo antideslizante y orificio de desagüe en un lateral de 90 mm de diámetro, código de pedido 550.750.00.1, serie Olona "GEBERIT", de 800x800x40 mm, con válvula sifónica de 30 mm de altura de sifón, código de pedido 150.583.21.1.
Criterio de valoración económica: El precio no incluye la grifería.
Incluye: Replanteo. Colocación y fijación del aparato. Montaje del desagüe. Conexión a la red de evacuación. Comprobación de su correcto funcionamiento.
Criterio de medición de proyecto: Número de unidades previstas, según documentación gráfica de Proyecto.
Criterio de medición de obra: Se medirá el número de unidades realmente colocadas según especificaciones de Proyecto.

| Código | Ud | Descripción | Rendimiento | Precio | Importe |
|---|---|---|---|---|---|
| mt30pog010dd | Ud | Plato de ducha cuadrado, de resina, color blanco, acabado mate imitación piedra, con fondo antideslizante y orificio de desagüe en un lateral de 90 mm de diámetro, código de pedido 550.750.00.1, serie Olona "GEBERIT", de 800x800x40 mm, con tapón de desagüe. (material) | 1 | 411.2 | 411.200 |
| mt30asg080gf | Ud | Válvula sifónica de 30 mm de altura de sifón, código de pedido 150.583.21.1, "GEBERIT", con salida de 40 mm de diámetro exterior para tubo de desagüe de polietileno, con tapón de desagüe, sifón antiolores, filtro de pelos y elementos de fijación, para plato de ducha con orificio de desagüe de 90 mm de diámetro. (material) | 1 | 66 | 66.000 |
| mo008 | h | Oficial 1ª fontanero. (mano de obra) | 1.246 | 22.74 | 28.334 |
| % | % | Costes directos complementarios | 2 % | 505.534 | 10.111 |
|  |  | Costes directos |  |  | 515.645 |

## Recursos

**mt30asg080gf** Ud Válvula sifónica de 30 mm de altura de sifón
Datos técnicos: Coste energético 21.385 MJ; Emisión de CO2 1.483 kg
Residuos:
- embalaje: re150101 Envases de papel y cartón. (componente de residuo); rendimiento 0.072 kg; Código LER 15 01 01; Masa del elemento 1 kg; Volumen 0.001333 m3
