# Bastidor empotrado para bidé suspendido

- Propiedad del archivo: CYPE Ingenieros S.A.
- Formato: FIEBDC-3/2016
- Programa: Generador de precios de la construcción. CYPE Ingenieros, S.A.
- Fecha: 03/07/2024
- Divisa: EUR
- Costes indirectos: 3 %
- IVA: 21 %

## S Señalización y equipamiento

### SA Aparatos sanitarios

#### SAE Bidés

**SAE100** Ud Bastidor empotrado para bidé suspendido.
Bastidor premontado, de 420 mm de anchura y 315 mm de altura, acabado pintado al horno, para bidé, código de pedido 457.608.00.5, serie Kombifix "GEBERIT", con codo de desagüe de polietileno de alta densidad de 50 mm de diámetro, junta, varillas roscadas para soporte de lavabo mural y fijaciones. Instalación empotrada en muro de fábrica.
Incluye: Replanteo. Colocación y fijación del bastidor. Conexión a la red de evacuación. Comprobación de su correcto funcionamiento.
Criterio de medición de proyecto: Número de unidades previstas, según documentación gráfica de Proyecto.
Criterio de medición de obra: Se medirá el número de unidades realmente colocadas según especificaciones de Proyecto.

| Código | Ud | Descripción | Rendimiento | Precio | Importe |
|---|---|---|---|---|---|
| mt30geb075a | Ud | Bastidor premontado, de 420 mm de anchura y 315 mm de altura, acabado pintado al horno, para bidé, código de pedido 457.608.00.5, serie Kombifix "GEBERIT", con codo de desagüe de polietileno de alta densidad de 50 mm de diámetro, junta, varillas roscadas para soporte de lavabo mural y fijaciones, para empotrar en muro de fábrica. (material) | 1 | 174 | 174.000 |
| mo008 | h | Oficial 1ª fontanero. (mano de obra) | 0.566 | 22.74 | 12.871 |
| % | % | Costes directos complementarios | 2 % | 186.871 | 3.737 |
|  |  | Costes directos |  |  | 190.608 |

## Recursos

**mt30geb075a** Ud Bastidor premontado
Datos técnicos: Coste energético 70.035 MJ; Emisión de CO2 5.997 kg
Residuos:
- embalaje: re150101 Envases de papel y cartón. (componente de residuo); rendimiento 0.072 kg; Código LER 15 01 01; Masa del elemento 1 kg; Volumen 0.001333 m3
