# Urinario de porcelana sanitaria

- Propiedad del archivo: CYPE Ingenieros S.A.
- Formato: FIEBDC-3/2016
- Programa: Generador de precios de la construcción. CYPE Ingenieros, S.A.
- Fecha: 03/07/2024
- Divisa: EUR
- Costes indirectos: 3 %
- IVA: 21 %

## S Señalización y equipamiento

### SA Aparatos sanitarios

#### SAU Urinarios

**SAU001** Ud Urinario de porcelana sanitaria.
Urinario de porcelana sanitaria, acabado termoesmaltado, color blanco, con alimentación y desagüe empotrados, código de pedido 500.254.01.1, serie Smyle "GEBERIT", de 325x300x580 mm, con brida de descarga, sifón antiolores oculto y fijación oculta, con juego de fijación de 2 piezas, código de pedido 551075000 y desagüe equipado con sifón de salida horizontal, de plástico, de 50 mm de diámetro, código de pedido 152.950.11.1. Incluso silicona para sellado de juntas.
Criterio de valoración económica: El precio no incluye la grifería.
Incluye: Replanteo. Colocación y fijación del aparato. Montaje del desagüe. Conexión a la red de evacuación. Comprobación de su correcto funcionamiento. Sellado de juntas.
Criterio de medición de proyecto: Número de unidades previstas, según documentación gráfica de Proyecto.
Criterio de medición de obra: Se medirá el número de unidades realmente colocadas según especificaciones de Proyecto.

| Código | Ud | Descripción | Rendimiento | Precio | Importe |
|---|---|---|---|---|---|
| mt30ssg310d | Ud | Urinario de porcelana sanitaria, acabado termoesmaltado, color blanco, con alimentación y desagüe empotrados, código de pedido 500.254.01.1, serie Smyle "GEBERIT", de 325x300x580 mm, con brida de descarga, sifón antiolores oculto y fijación oculta, según UNE 67001. (material) | 1 | 265.7 | 265.700 |
| mt30asg310d | Ud | Juego de fijación de 2 piezas, código de pedido 551075000, "GEBERIT", para urinario. (material) | 1 | 30.4 | 30.400 |
| mt30asg320d | Ud | Sifón de salida horizontal, de plástico, de 50 mm de diámetro, código de pedido 152.950.11.1 "GEBERIT", con junta elástica. (material) | 1 | 27.5 | 27.500 |
| mt30www005 | Ud | Cartucho de 300 ml de silicona ácida monocomponente, fungicida, para sellado de juntas en ambientes húmedos. (material) | 0.012 | 7.5 | 0.090 |
| mo008 | h | Oficial 1ª fontanero. (mano de obra) | 1.132 | 22.74 | 25.742 |
| % | % | Costes directos complementarios | 2 % | 349.432 | 6.989 |
|  |  | Costes directos |  |  | 356.421 |

Residuos:
- colocación: mt30asg320d; factor de residuo 0.0246583
- colocación: mt30www005 Cartucho de 300 ml de silicona ácida monocomponente, fungicida, para sellado de juntas en ambientes húmedos; factor de residuo 0.06

## Recursos

**mt30asg310d** Ud Juego de fijación de 2 piezas, código de pedido 551075000, "GEBERIT", para urinario
Datos técnicos: Coste energético 1.579 MJ; Emisión de CO2 1.304 kg
Residuos:
- embalaje: re150101 Envases de papel y cartón. (componente de residuo); rendimiento 1.463 kg; Código LER 15 01 01; Masa del elemento 1 kg; Volumen 0.001333 m3

**mt30asg320d** Ud Sifón de salida horizontal
Datos técnicos: Coste energético 23.271 MJ; Emisión de CO2 1.186 kg; Código LER 17 02 03; Masa del elemento 0.24 kg; Volumen 0.0004 m3
Residuos:
- embalaje: re150101 Envases de papel y cartón; rendimiento 0.037 kg

**mt30www005** Ud Cartucho de 300 ml de silicona ácida monocomponente, fungicida, para sellado de juntas en ambientes húmedos
Datos técnicos: Coste energético 87.088 MJ; Emisión de CO2 3.667 kg; Código LER 17 09 04; Masa del elemento 0.45 kg; Volumen 0.0003 m3
Residuos:
- embalaje: re170203 Plástico. (componente de residuo); rendimiento 0.1 kg; Código LER 17 02 03; Masa del elemento 1 kg; Volumen 0.001667 m3
