# Bastidor empotrado para urinario

- Propiedad del archivo: CYPE Ingenieros S.A.
- Formato: FIEBDC-3/2016
- Programa: Generador de precios de la construcción. CYPE Ingenieros, S.A.
- Fecha: 03/07/2024
- Divisa: EUR
- Costes indirectos: 3 %
- IVA: 21 %

## S Señalización y equipamiento

### SA Aparatos sanitarios

#### SAU Urinarios

**SAU100** Ud Bastidor empotrado para urinario.
Bastidor premontado de acero galvanizado, de profundidad ajustable entre 80 y 125 mm, 420 mm de anchura y altura ajustable entre 1090 y 1270 mm, para urinario, código de pedido 457.611.00.1, serie Kombifix "GEBERIT", con caja premontada con conexión de suministro de 1/2" y llave de paso con regulador, terminal para conexión eléctrica, tubo de conexión de 32 mm de diámetro, tapones de protección, codo de desagüe de polietileno de alta densidad de 50 mm de diámetro, junta, sifón de 50 mm de diámetro, varillas roscadas para soporte de urinario y fijaciones. Instalación empotrada en muro de fábrica.
Incluye: Replanteo. Colocación y fijación. Conexión a la red de evacuación. Conexión a la red de agua fría. Comprobación de su correcto funcionamiento.
Criterio de medición de proyecto: Número de unidades previstas, según documentación gráfica de Proyecto.
Criterio de medición de obra: Se medirá el número de unidades realmente colocadas según especificaciones de Proyecto.

| Código | Ud | Descripción | Rendimiento | Precio | Importe |
|---|---|---|---|---|---|
| mt30geb080a | Ud | Bastidor premontado de acero galvanizado, de profundidad ajustable entre 80 y 125 mm, 420 mm de anchura y altura ajustable entre 1090 y 1270 mm, para urinario, código de pedido 457.611.00.1, serie Kombifix "GEBERIT", con caja premontada con conexión de suministro de 1/2" y llave de paso con regulador, terminal para conexión eléctrica, tubo de conexión de 32 mm de diámetro, tapones de protección, codo de desagüe de polietileno de alta densidad de 50 mm de diámetro, junta, sifón de 50 mm de diámetro, varillas roscadas para soporte de urinario y fijaciones, para empotrar en muro de fábrica. (material) | 1 | 369.1 | 369.100 |
| mo008 | h | Oficial 1ª fontanero. (mano de obra) | 0.793 | 22.74 | 18.033 |
| % | % | Costes directos complementarios | 2 % | 387.133 | 7.743 |
|  |  | Costes directos |  |  | 394.876 |

## Recursos

**mt30geb080a** Ud Bastidor premontado de acero galvanizado
Datos técnicos: Coste energético 308.661 MJ; Emisión de CO2 26.237 kg
Residuos:
- embalaje: re150101 Envases de papel y cartón. (componente de residuo); rendimiento 0.078 kg; Código LER 15 01 01; Masa del elemento 1 kg; Volumen 0.001333 m3
